# Grundhafter Ausbau Winterfeldtstraße in Prenzlau
Angebotsaufforderung (GAEB DA XML 3.1, DA83)
Projekt: 25005
Währung: EUR
Nebenangebote zugelassen: ja
Eröffnung: 24.01.2017 14:00:00
Ende der Zuschlagsfrist: 28.02.2017
Ausführungsende: 14.10.2026
Auftragsdatum: 04.09.2025
Gewährleistungsdauer: 5 Jahre
Auftraggeber: Stadt Prenzlau, Am Steintor 04, 17291 Prenzlau, Deutschland, Ansprechpartner Walther, Telefon 03984 75 350, E-Mail walther.tbauamt@prenzlau.de; DV-Nummer: 8080076; Vergabenummer: 2019/BÜZ/01
Erstellt mit: GXML Toolbox V3.3 R20230829, iTWO_64 V25.0.364, 23.02.2026

## Vorbemerkung
Geltungsbereich

Die ausgeschriebenen Leistungen der Entsorgung beziehen sich auf sämtliche anfallenden Bodenmassen, welche in Haufwerken (max je 500 m³) angelegt sind.

Gemäß überschläglicher Berechnung ist ein Haufwerk für ca. 30 m Ausbaustrecke zu bilden. Es ist darauf zu achten, dass ein Vermischen der Aushubmaterialien zwischen den 30 m Intervallen verhindert wird.
Gemäß Ausbaustrecke sind somit 7 bis 8 Haufwerke zu bilden.

Die Technologie ist so anzupassen, dass gelieferte bzw. wieder eingebaute Materialien nicht entsorgt werden!

Der AN steht als Erzeuger der zu entsorgenden Bodenmengen und wird somit nachweispflichtig. Ein Entsorgungsnachweis ist zwingend durch den AN zu führen und wird Voraussetzung für eine Ab- rechnung.

## GEW 02: Entsorgung
Datum: 23.02.2026

### Bereich 1 Vorbereitung

#### Abschnitt 1.1 Zwischenlager

*Hinweis: Vorbemerkung*
Die für die Bodenentsorgung notwendigen Probenahmen der Haufwerke inkl. Deklarationsanalytik werden von dem AG zur Verfügung gestellt. Es ist seitens des AG bereits ein Labor ge-bunden.
Sollte der für die Entsorgung benötigte Untersuchungsumfang vom verdachtsunabhängigen Mindestumfang der Anlage 5 Tab.1 der "Vollzugshinweise zur Zuordnung von Abfällen zu den Abfallarten eines Spiegeleintrages in der Abfallverzeichnisver- ordnung" vom 01.03.2023 abweichen ist dies im Vorfeld zu be- nennen.

Die Probenahmen sind vom AN 10 Werktage vor Ausführung bei der abfalltechnischen Bauüberwachung anzumelden.

Es ist mit einer Analysezeit von mindestens 4 Wochen zu rech- nen.

**1.1.10 Oberboden abschieben und seitlich lagern**
Oberboden ca. 0.30m von Zwischenlagerfläche abziehen und seitlich als Haufwerk lagern.
Menge: 1200,000 m²

**1.1.20 temporäre Baustraße errichten**
Wassergebundener Weg als bauseitige Erschließungsstraße zur Beladung / Entladung inkl. Geokunststoff im Bereich des Zwischenlagers einbauen.

Längenansatz:  ca. 80 m
Breitenansatz:  bis 4.00m
Material:  RC-Material, 0/45, RC1 mit Zertifikat
  Vliesstoff, Geotextilrobustheitsklasse 3
Einbauhöhe:  bis 0.30 m (bis 40 t tragfähig)

Bereich:  (siehe Übersichtsplan)

Auftragsflächen profilgerecht einbauen und verdichten, seitliche Abböschungen mit Neigung 1:1.5, falls keine seitliche Befesti- gung vorhanden ist.

Vor der Herstellung ist der Zustand (Bestand) fotografisch zu dokumentieren (dient der Vorlage für den Rückbau).
Menge: 1,000 Stck

**1.1.30 gefährlichen Abfall als Haufwerk abplanen**
Der auf Grund der orientierenden Analytik ausgewiesene belas- tete Aushubboden ist mit Folie / Plane abzudecken und zu beschweren.
Nach der Entsorgung des Bodens ist die Folie ordnungsgemäß zu entsorgen.
Kalkuliert werden soll mit einem 500 m³ Haufwerk.
Menge: 4,000 Stck

**1.1.40 temporäre Baustraße ausbauen und entsorgen**
Bauseitige Erschließungsstraße einschließlich Schüttgüter und  Geokunststoffe im Bereich des Zwischenlagers nach Beendi- gung der Gesamtbaumaßnahme rückbauen.

Anfallende Stoffe werden Eigentum des AN und sind einer Wie- derverwertung nach Wahl des AN zuzuführen bzw. bei Nichteig- nung vorschriftsmäßig zu entsorgen.

Der Rückbau ist vom Auftraggeber und der Bauleitung schriftlich zu bestätigen.

Einzurechnen ist die Wiederherstellung des Ist-Zustandes, gemäß Dokumentation bzw. in Abstimmung mit dem AG.
Menge: 1,000 Stck

**1.1.50 zwischengelagerter Oberboden verteilen**
Zwischengelagerter Oberboden im Bereich des Zwischenlagers gleichmäßig verteilen
Menge: 1200,000 m²

### Bereich 2 Entsorgung Abfälle

*Hinweis: Vorbemerkungen*
Es ist das Kreislaufwirtschaftsgesetz vom 24.02.2012, In Kraft getreten am 01.06.2012, mit allen Rechtsgrundlagen, Verord- nungen und Merkblättern zur Vermeidung, Verwertung und Be- seitigung von Abfällen anzuwenden.

Grundsätzlich ist verwertbarer Abfall nicht zu beseitigen.

Jeder auf der Baustelle anfallende Abfall ist nach Abfallschlüs- selnummer getrennt in Haufwerken, verschließbaren Containern oder Big Bags zu sammeln.
Von der Regelung der artenspezifischen Trennung der Bauab- fälle kann nur abgewichen werden, wenn der AG in einer ent- sprechenden Position festlegt, dass die Entsorgung der ge- mischten Bau- und Abbruchabfälle über eine Abfallsortieranlage zu erfolgen hat.
Der AN tritt als Abfallerzeuger auf. Kosten für die Beantragung der Erzeugernummer, die Erstellung des Entsorgungsnach- weises (Andienung) inkl. alle Bearbeitungsgebühren sind in den Einzelpositionen mit einzukalkulieren.

Grundsätzlich ist in die Entsorgungspositionen einzukalkulieren:
-  Aufschütten der Haufwerke
-  Transport der Abfälle zum Container bzw. zur Haufwerks- fläche
-  Kosten für Verpackungsmaterialien (z. B. Bigbags)
-  Aufstellen, Vorhalten, Beladen und Abfahren der Container / Abfälle
-  Transport zur Annahmestelle
-  Sortieren des Abfalls
-  Beantragung Erzeugernummer
-  Kosten für das jeweilige Nachweisverfahren, Erstellung Ent- sorgungsnachweis (Andienung)
-  Kosten für Deklarationsanalysen
-  Gebühren für die SBB (Sonderabfallgesellschaft Brandenburg / Berlin mbH)
-  Gebühren für die Entsorgungsanlagen

Der Nachweis über die erfolgte Verwertung / Beseitigung ist der Bauleitung unverzüglich und unaufgefordert zuzuleiten.

Grundlage für die Abrechnung bilden die ordnungsgemäß aus- gefüllten Nachweisbelege, das Aufmaß und die Belege der An- nahmestelle über die erfolgte Verwertung / Beseitigung (Wiege- karten und Eintrag der Annahmestelle auf dem Übernahme- schein / Begleitschein).
Die Übernahmescheine in Papierform sind durch den AN bereit- zustellen.

Sollte der AN den Abfall in eigener Zuständigkeit verwerten wol- len, so hat er auf dem Übernahmeschein als Entsorger zu zei- chnen. Mit seiner Unterschrift bestätigt der AN die ordnungsge- mäße Entsorgung.

Allgemeiner Hinweis:
In Abhängigkeit der bei der Durchführung der Baumaßnahme anfallenden Abfallarten werden nachfolgende Vorbemerkungen ganz oder in Teilen Vertragsbestandteil:

a) Nicht gefährlicher Abfall

Nicht gefährlicher Abfall zur Verwertung ist immer einer Ver- wertungsanlage zuzuführen. Nicht gefährliche Bauabfälle, die nicht verwertet werden können, sind eigenverantwortlich einer ordnungsgemäßen Beseitigung zuzuführen.

Ein Entsorgungsnachweis im Sinne der Verordnung über Ver- wertungs- und Beseitigungsnachweise ist für die Entsorgung von nicht gefährlichem Abfall nicht erforderlich.

Als Beleg über die Abfuhr und die Annahme des Abfalls ist das Übernahmescheinformular in Papierform zu verwenden, aus- zufüllen und vor Abfahrt durch die örtliche Bauleitung gegen- zeichnen zu lassen.

Auf dem Übernahmeschein ist die Anfallstelle (Ort der Bau- stelle) mit zu vermerken.

b) Gefährlicher Abfall
Gefährlicher Abfall zur Beseitigung unterliegt der Andienungs- pflicht bzw. gefährlicher Abfall zur Verwertung der Anzeigepflicht an die Sonderabfallgesellschaft Brandenburg / Berlin (SBB).

Für den Transport der Abfälle ist eine gültige Transportgeneh- migung erforderlich. Diese ist nach Aufforderung der Vergabe- stelle unverzüglich vorzulegen, jedoch spätestens vor Auftrags- erteilung.
Die Fahrzeuge sind während des Transports von gefährlichen Abfällen auf öffentlichen Straßen mit der Warntafel "A" zu kenn- zeichnen.

Grundlage des Nachweisverfahrens bildet die Verordnung über Verwertungs- und Beseitigungsnachweise (Nachweisverord- nung) vom 20.10.2006, in Kraft gesetzt am 01.02.2007.

Seit dem 01.04.2010 ist das elektronische Nachweisverfahren bei den gefährlichen Abfällen anzuwenden.

Bei der Entsorgung der Abfälle über einen Sammelentsorgungs- nachweis sind keine Übernahmescheine in Papierform erlaubt. Der Einsammler hat dem Auftraggeber die elektronischen Über- nahmescheine für die qualifizierte Signatur des Abfallerzeugers elektronisch zu übersenden. Der Einsammler hat ebenfalls den elektronischen Übernahmeschein mit einer qualifizierten elek- tronischen Signatur zu signieren.

#### Abschnitt 2.1 Entsorgung ungefährliche Abfälle

**2.1.10 Boden und Steine, AVV-AS-Nr. 17 05 04 - BM-0 / BM - 0***
Boden und Steine, Abfallbezeichnung nach AVV 17 05 04, mit einer Materialklasse bis einschl. BM-0* fachgerecht entsorgen
(Einhaltung der Schwellenwerte der Vollzugshinweise BB / BE)

Bearbeitungsgebühren, Verladen, Transport und Entsorgung / Verwertung des Abfalls sind in die Einheitspreise einzukal- kulieren. Die Art und Weise der Verwertung bzw. Beseitigung der nicht gefährlichen Abfälle erfolgt nach Wahl des AN und ent- sprechend der geltenden Rechtslage. Die Nachweise sind vor- zulegen.

Dichteansatz ca. 1.8 t/m³
Menge: 2400,000 t

**2.1.20 Boden und Steine, AVV-AS-Nr. 17 05 04 - BM-F0* bis einschl. BM-F3**
Boden und Steine, Abfallbezeichnung nach AVV 17 05 04, mit einer Materialklasse BM-F0* bis einschl. BM-F3 fachgerecht entsorgen
(Einhaltung der Schwellenwerte der Vollzugshinweise BB / BE)

Bearbeitungsgebühren, Verladen, Transport und Entsorgung / Verwertung des Abfalls sind in die Einheitspreise einzukal- kulieren. Die Art und Weise der Verwertung bzw. Beseitigung der nicht gefährlichen Abfälle erfolgt nach Wahl des AN und ent- sprechend der geltenden Rechtslage. Die Nachweise sind vor- zulegen.

Dichteansatz ca. 1.8 t/m³
Menge: 1200,000 t

#### Abschnitt 2.2 Entsorgung gefährliche Abfälle

**2.2.10 Boden und Steine, die gefährliche Stoffe enthalten, AVV-AS-Nr. 17 05 03***
Boden und Steine die gefährliche Stoffe enthalten, Abfallbe- zeichnung nach AVV  17 05 03*, fachgerecht entsorgen.

Kalkuliert werden muss mit einer Bodenwäsche aufgrund der Bleibelastung im Feststoff (SBB: Änderung der Zuweisungs- praxis bei mineralischen Abfällen zum 01.07.2025 - Behand- lungsvorrang)

Entsorgungsanlage in
'....................................................'

  vom Bieter einzutragen

Verladen, Transport und nachweispflichtige Entsorgung / Ver- wertung des Abfalls sind einzukalkulieren.
Entsorgungsnachweise gemäß Nachweisverordnung sind vor- zulegen. Der AN wird Erzeuger, Beantragung der Erzeuger- nummer, Erstellung Entsorgungsnachweis (Andienung) inkl. aller Gebühren der SBB (Sonderabfallgesellschaft Brandenburg - Berlin mbH) sind in die Entsorgungskosten einzurechnen.

Dichteansatz ca. 1.8 t/m³
Menge: 2400,000 t

**2.2.20 Boden und Steine, die gefährliche Stoffe enthalten, AVV-AS-Nr. 17 05 03***
Boden und Steine die gefährliche Stoffe enthalten, Abfallbe- zeichnung nach AVV  17 05 03*, fachgerecht entsorgen.

Kalkuliert werden soll mit einer DKII Deponie.
(Der Behandlungsvorrang entfällt, da der Abfall Fraktionen enthält durch die die Behandlung nicht sinnvoll und effektiv ist)

Entsorgungsanlage in
'....................................................'

  vom Bieter einzutragen

Verladen, Transport und nachweispflichtige Entsorgung / Ver- wertung des Abfalls sind einzukalkulieren.
Entsorgungsnachweise gemäß Nachweisverordnung sind vor- zulegen. Der AN wird Erzeuger, Beantragung der Erzeuger- nummer, Erstellung Entsorgungsnachweis (Andienung) inkl. aller Gebühren der SBB (Sonderabfallgesellschaft Brandenburg - Berlin mbH) sind in die Entsorgungskosten einzurechnen.

Dichteansatz ca. 1.8 t/m³
Menge: 1200,000 t
